# W-P_2_maxit_Muster-LVs_IP_Altbau
Leistungsbeschreibung (GAEB 90, DA81)
Währung: EUR

## W-P_2-08_maxit_renoline_Edelputz_auf_Gip
Datum: 08.09.20

*Hinweis*
Grundlage für die Ausschreibung sind Produkte der Firma
maxit Deutschland GmbH. Die Verarbeitung hat nach den
Herstellerrichtlinien bzw. den nachfolgenden Normen und
Vorgaben zu erfolgen.

Für die Ausführung sind zu beachten:
        - die Vorschriften der VOB
     - DIN V 18550 Putz und Putzsysteme - Ausführung
     - DIN 18350 Putz und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Wenn nichts anderes in den Leistungspositionen
beschrieben, besteht die Leistung aus Lieferung und
fachgerechter Ausführung der in den Positionen
beschriebenen und benötigten Materialien.

Vor Beginn der Arbeiten hat sich der Verarbeiter davon
zu überzeugen, dass der bauliche Untergrund oder
Vorleistungen den Voraussetzungen für sein Gewerk
entsprechen. Evtl. Bedenken sind dem Auftraggeber vor
Ausführung schriftlich mitzuteilen.

Die Gebäudehöhe beträgt .............. m über Oberkante
Gelände.

*Hinweis*
Die Prüfung des Putzgrundes hat gemäß VOB, Teil C, DIN
18350 im Zuge der Wahrnehmung der Prüfungs- und
Hinweispflicht durch den Auftragnehmer zu erfolgen.

### 01 INNENPUTZ

#### 01.01 PUTZGRUNDVORBEREITUNG

**01.01.0010 Entfernen von vorh. Tapeten**
Geschosshöhe bis ........ m
Einheit: m2

**01.01.0020 Trockenreinigung durch Abkehren**
von Altmauerwerk mit Stahlbesen. Staub mit Druckluft
oder durch Absaugen entfernen.
Einheit: m2

**01.01.0030 Schuttbeseitigung**
Zwischenlagerung und Abfuhr in Schuttmulde mit
............. m3 Inhalt inkl. Gebühren.
Einheit: m3

**01.01.0040 Unebenheiten Wandfläche abspachteln**
Produkt:  maxit ip 250 Flächenspachtelgips
Einheit: lfm

**01.01.0050 Haftsperrgrund**
Quarzsandgefülltes, lösemittelfreies Isoliermittel für
innen und außen. Haftsperrgrund liefern und nach
Herstellervorschrift unverdünnt vollflächig auftragen.

Produkt:  maxit prim 1010 Haftsperrgrund
Einheit: m2

*Hinweis*

#### 01.02 OBERPUTZ UND FARBE INNEN

**01.02.0010 maxit airfresh Spritzputz mit dauerhaftem Luftreinigungseffekt**
maxit airfresh - Oberputz auf Gipsbasis mit dauerhaftem
Luftreinigungseffekt gegen Schadstoffe und Gerüche in
Innenräumen. Korngrößen 0,5 / 1 / 1,5 / 2 oder 3 mm.

Ausführung als maschinell aufgebrachter Spritzputz.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Spritzputzstruktur

Korngröße:  ___________mm

Produkt:  maxit airfresh K
Einheit: m2

**01.02.0020 maxit airfresh - Edelputz mit dauerhaftem Luftreinigungseffekt (K)**
maxit airfresh - Oberputz auf Gipsbasis mit dauerhaftem
Luftreinigungseffekt gegen Schadstoffe und Gerüche in
Innenräumen. Korngrößen 0,5 / 1 / 1,5 / 2 oder 3 mm.

Mineralischen Edelputz anmischen, auf den vorbereiteten
Untergrund aufziehen und richtungsfrei strukturieren.
Zusammenhängende Flächen zügig und ansatzfrei
bearbeiten.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Kratzputzstruktur.

Korngröße:  ___________mm

Produkt:  maxit airfresh K
Einheit: m2

**01.02.0030 maxit airfresh - Edelputz mit dauerhaftem Luftreinigungseffekt (R)**
maxit airfresh - Oberputz auf Gipsbasis mit dauerhaftem
Luftreinigungseffekt gegen Schadstoffe und Gerüche in
Innenräumen. Korngrößen Rillenputzstruktur: 2 oder 3 mm

Mineralischen Edelputz anmischen, auf den vorbereiteten
Untergrund aufziehen und richtungsfrei strukturieren.
Zusammenhängende Flächen zügig und ansatzfrei
bearbeiten.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Rillenputzstruktur.

Korngröße:  ___________mm

Produkt:  maxit airfresh R
Einheit: m2

**01.02.0040 Kalkputz innen Kratzputzstruktur weiß**
Aufziehen und strukturieren eines weißen,
verarbeitungsfertigen Kalkputzes in Korngrößen von 1,5
/ 2 / 3 mm auf den zuvor vorbereiteten Untergrund.

Strukturart:  Kratzputzstruktur

Korngröße:  _________mm

Produkt:  maxit kip K, weiß
Einheit: m2

**01.02.0050 Kalkputz innen Rillenputzstruktur weiß**
Aufziehen und strukturieren eines weißen,
verarbeitungsfertigen Kalkputzes in Korngrößen von 2
oder 3 mm auf den zuvor vorbereiteten Untergrund.

Strukturart:  Rillenputzstruktur

Korngröße:  _________mm

Produkt:  maxit kip R, weiß
Einheit: m2

**01.02.0060 Kunstharzputz innen Kratzputzstruktur weiß**
Aufziehen und strukturieren eines weißen,
verarbeitungsfertigen Kunstharzputzes in Korngrößen von
1 / 1,5 / 2 / 3 mm auf den zuvor vorbereiteten
Untergrund.

Strukturart:  Kratzputzstruktur

Korngröße:  _________mm

Produkt:  maxit spectra I K, weiß
Einheit: m2

**01.02.0070 Kunstharzputz innen Rillenputzstruktur weiß**
Aufziehen und strukturieren eines weißen,
verarbeitungsfertigen Kunstharzputzes in Korngrößen von
2 oder 3 mm auf den zuvor vorbereiteten Untergrund.

Strukturart:  Rillenputzstruktur

Korngröße:  _________mm

Produkt:  maxit spectra I, weiß
Einheit: m2

**01.02.0080 Modellierputz innen weiß**
Aufziehen und Strukturieren eines
verarbeitungsfertigen, weißen Modellierputzes auf
Kunstharzbasis in Korngröße von ca. 1,2 mm. Struktur
nach Absprache mit dem AG. Schichtdicke max. 4 - 5 mm.

Produkt:  maxit spectra Modellierputz I für innen, weiß
Einheit: m2

**01.02.0090 Spritzputz innen weiß**
Maschinelles Aufbringen eines Spritzputzes auf
Kunstharzbasis mit geeignetem Spritzgerät in homogener
Struktur. Körnung fein, ca. 1,3 mm.

Produkt:  maxit spectra Spritzputz I, weiß
Einheit: m2

**01.02.0100 Mineralischer Oberputz Kratzputzstruktur weiß**
Aufziehen und strukturieren eines weißen, mineralischen
Oberputzes in Korngrößen von 1 / 2 / 3 / 4 mm auf den
vorbereiteten Untergrund.

Strukturart:  Kratzputzstruktur

Korngröße:  ___________mm

Produkt:  maxit ip color 44 K weiß
  maxit ip color plus K weiß
Einheit: m2

**01.02.0110 Zulage Putz hell eingefärbt**
Oberputz wie vor beschrieben, jedoch in einem hellen
Farbton nach maxit Farbtonkarte eingefärbt.

Farbgruppe:  I

Farbton:  _______________
Einheit: m2

**01.02.0120 Zulage Putz mittel eingefärbt**
Oberputz wie vor beschrieben, jedoch in einem
mittelkräftigen Farbton nach maxit Farbtonkarte
eingefärbt.

Farbgruppe:  II

Farbton:  _______________
Einheit: m2

**01.02.0130 Zulage Putz kräftig eingefärbt**
Oberputz wie vor beschrieben, jedoch in einem kräftigen
Farbton nach maxit Farbtonkarte eingefärbt.

Farbgruppe:  III

Farbton:  _______________
Einheit: m2

*Hinweis*

*Hinweis*

**01.02.0140 Leibungen Oberputz**
Liefern und Auftragen von Oberputz wie zuvor
beschrieben im Bereich von Leibungen bei allen
Öffnungen (z.B. Fenster/Türen...).

Leibungstiefe: ___ mm
Einheit: lfm

**01.02.0150 Anstrich mit maxit airfresh Farbe**
maxit airfresh F Innenfarbe  mit dauerhaftem
Luftreinigungseffekt gegen Schadstoffe und Gerüche in
Innenräumen mit Lammfellrolle, Pinsel oder geeigneten
Spritzwerkzeugen gleichmäßig aufbringen.

Evt. erforderliche Untergrundvorbehandlung bei
kritischen Untergründen in separater Position.

Hinweis: Auf allen tragfähigen Untergründen im
Innenbereich, wie z.B. Edelputzflächen, geglättete
Putzflächen, Tapeten, ... .

Farbtöne nach maxit Farbkollektion.

airfresh Farbton:  _______________

Produkt:  maxit airfresh F Innenfarbe
Einheit: m2

**01.02.0160 Anstrich Silikatfarbe innen weiß**
mit Lammfellrolle, Pinsel oder geeigneten
Spritzwerkzeugen gleichmäßig aufbringen als
waschbeständiger Anstrich. Hoch
wasserdampfdurchlässige, lösungsmittelfreie und
geruchsarme Innenfarbe nach DIN 18363.

Produkt:  maxit Silikatfarbe I für innen, weiß
Einheit: m2

**01.02.0170 Anstrich Dispersionsfarbe innen weiß**
mit Lammfellrolle, Pinsel oder geeigneten
Spritzwerkzeugen gleichmäßig aufbringen. Hochwertige
Dispersions-Innenfarbe nach EN 13300 mit
Nassabriebbeständigkeit (Klasse 2) gemäß EN ISO 11998.

Produkt:  maxit Dispersionsfarbe I für innen, weiß
Einheit: m2

**01.02.0180 Zulage Farbe hell eingefärbt**
Farbe wie vor beschrieben, jedoch in einem hellen
Farbton nach maxit Farbtonkarte eingefärbt.

Farbgruppe:  I

Farbton:  _______________
Einheit: m2

**01.02.0190 Zulage Farbe mittel eingefärbt**
Farbe wie vor beschrieben, jedoch in einem
mittelkräftigen Farbton nach maxit Farbtonkarte
eingefärbt.

Farbgruppe:  II

Farbton:  _______________
Einheit: m2

**01.02.0200 Zulage Farbe kräftig eingefärbt**
Farbe wie vor beschrieben, jedoch in einem kräftigen
Farbton nach maxit Farbtonkarte eingefärbt.

Farbgruppe:  III

Farbton:  _______________
Einheit: m2

*Hinweis*

*Hinweis*

**01.02.0210 Leibungen Anstrich**
Liefern und Auftragen eines Farbanstrichs wie zuvor
beschrieben im Bereich von Leibungen bei allen
Öffnungen (z.B. Fenster/Türen...).

Leibungstiefe: ___ mm

Farbanstrich:  _ einfach
  _ zweifach
Einheit: lfm

**01.02.0220 Hinweis Lasurtechnik**
Als Untergründe eignen sich insbesondere Edelputze,
Farbanstriche, Grundierungen, Tapeten, abgespachtelte
Betonflächen oder Sichtbetonflächen. Die Untergründe
müssen tragfähig, sauber und trocken sein.

**01.02.0230 Silikatlasur in Bürstentechnik**
auf Basis von Kaliwasserglas. Die eingefärbte Lasur
wird nach Absprache mit dem AG mit einem Lasurpinsel in
wischenden Bewegungen aufgebracht. Sollten mehrere
Farbtöne zum Erreichen der fertigen Fläche verwendet
werden, ist darauf zu achten, dass mit dem dunkelsten
Farbton begonnen wird.

Farbton:  ______________

Produkt:  maxit classic Silikatlasur
Einheit: m2

**01.02.0240 Silikatlasur in Wischtechnik**
auf Basis von Kaliwasserglas. Die eingefärbte Lasur
wird nach Absprache mit dem AG mit
dem Pinsel oder Schwamm aufgebracht. Mit dem Schwamm
wird die Lasur verwaschen bzw. strukturiert. Sollten
mehrere Farbtöne zum Erstellen der Lasur verwendet
werden, ist darauf zu achten, dass mit dem dunkelsten
Farbton begonnen wird.

Farbton:  ______________

Produkt:  maxit classic Silikatlasur
Einheit: m2

**01.02.0250 Dispersionslasur in Bürstentechnik**
auf Basis von Kunstharzdispersion. Die eingefärbte
Lasur wird nach Absprache mit dem AG mit einem
Lasurpinsel in wischenden Bewegungen aufgebracht.
Sollten mehrere Farbtöne zum Erreichen der fertigen
Fläche verwendet werden, ist darauf zu achten, dass mit
dem dunkelsten Farbton begonnen wird.

Farbton:  ______________

Produkt:  maxit classic Dispersionslasur
Einheit: m2

**01.02.0260 Dispersionslasur in Wischtechnik**
auf Basis von Kunstharzdispersion. Die eingefärbte
Lasur wird nach Absprache mit dem AG mit
dem Pinsel oder Schwamm aufgebracht. Mit dem Schwamm
wird die Lasur verwaschen bzw. strukturiert. Sollten
mehrere Farbtöne zum Erstellen der Lasur verwendet
werden, ist darauf zu achten, dass mit dem dunkelsten
Farbton begonnen wird.

Farbton:  ______________

Produkt:  maxit classic Dispersionslasur
Einheit: m2

**01.02.0270 Leibungen Oberflächengestaltung**
Liefern und Auftragen einer dekorativen
Oberflächengestaltung wie zuvor beschrieben im Bereich
von Leibungen bei allen Öffnungen (z.B.
Fenster/Türen...).

Leibungstiefe: ___ mm

Oberfläche:  _ Lasurtechnik
  _ Spachteltechnik
Einheit: lfm

#### 01.03 RAPPORTARBEITEN

**01.03.0010 Facharbeiter Mittellohn**
Rapportleistung für unvorhergesehene Arbeiten. Die
Arbeiten sind nur in Absprache und nach Genehmigung
durch die Bauleitung auszuführen.

Mittellohn Facharbeiter
Einheit: Std

USt %: 19,00
